# BS-HOLZ
Leistungsbeschreibung (GAEB 90, DA81)
Auftraggeber: Studiengem.

## 1.Ausschreibung

### Gewerk 01 Ausschreibung von BS-Holz

*Hinweis*
1.  Allgemeines

  Dem Leistungsverzeichnis liegen
sämtliche Vorschriften der VOB Teil B + C,
  jeweils in der neuesten Fassung zugrunde.
  Der Auftragnehmer hat insbesondere die
im Leistungsverzeichnis aufgeführten
allgemeinen bauaufsichtlichen Normen, Zulassungen und
Prüfzeugnisse, Vorschriften sowie
die baupolizeilichen Bestimmungen verantwortlich zu
beachten.

        2.  Bautechnische Unterlagen

  2.1  Die Tragwerksplanung für das
Bauvorhaben erfolgt durch .......................

  2.2  Der Auftragnehmer ist verpflichtet,
sich anhand der vorliegenden Planunterlagen über Art und Umfang der
ausgeschriebenen Leistungen zu informieren.
  Erschwernisse, die aus den
Planunterlagen erkennbar waren, berechtigen nicht
  zu Nachforderungen.

  2.3  Dem Auftragnehmer werden
Konstruktionspläne mit allen für die Tragkonstruktion relevanten statisch-konstruktiven
Angaben in 3-facher Ausfertigung
kostenlos zur Verfügung gestellt.
  Werkstattzeichnungen werden dem
Auftragnehmer nur dann besonders vergütet, falls sie zur bautechnischen Prüfung vorgelegt
werden müssen oder von  den Architekten
und Fachplanern zur Einsichtnahme besonders angefordert
werden.  Alle vom Auftragnehmer zu
erbringenden bautechnischen Nachweise werden
  im Leistungsverzeichnis detailiert beschrieben
und besonders vergütet.

  2.4  Prüfung der Unterlagen:
  Wird eine bautechnische Prüfung der
Unterlagen gefordert, wird diese vom Auftraggeber veranlaßt.  Alle
für die Ausführung erforderlichen Unterlagen (Pläne,
Leistungsverzeichnis,  statische
Berechnung) müssen dem Fachbauleiter und dem Polier auf
der
  Baustelle zur Verfügung stehen.

        3.  Bauüberwachung

  3.1  Der Auftragnehmer hat die Leitung der
Baustelle einem erfahrenen Polier zu
  übertragen.

  3.2  Der Auftragnehmer hat für die rechtzeitige
und ordnungsgemäße Abnahme
  aller statisch beanspruchten
Konstruktionsteile durch die Bauaufsichtsbehörde/
  Prüfingenieur bzw. durch den
Tragwerksplaner zu sorgen.
  Vor der Abnahme dürfen diese Teile
nicht durch Schalungen oder Bekleidungen verdeckt werden.

        4.  Brettschichtholz

  4.1  Der Hersteller von Brettschichtholz muß
im Besitz des gültigen und des der
  Bauteilart entsprechenden Nachweises
der Eignung zum Leimen tragender
  Holzbauteile gemäß DIN 1052-1,
Abschnitt 12.1 sein.

  4.2  Alle im fertigen Bauwerk sichtbaren BS-
Holz-Bauteile sind sauber zu hobeln
  und zu fasen, sofern dies nicht
ausdrücklich in anderer Weise vereinbart
  wurde (z.B. durch Vereinbarung der
Industriequalität).
  Die Oberfläche ist bei Transport und
Zwischenlagerung
  durch geeignete Maßnahmen (
Wetterschutz) gegen Verschmutzung und
  Nässe zu verwahren. Dieser Schutz ist
erst vor dem Aufbringen z.B. der
  Dachhaut zu entfernen.

        5.  Chemischer Holzschutz

  Dort, wo nach DIN 68800-3 erforderlich,
ist vom Bieter ein vorbeugender
  chemischer Holzschutz mit einem für die
Beanspruchungsart zugelassenen
  und für die Holzfeuchte und die Nutzung
geeigneten, geruchsschwachen Mittel
auszuführen.

        6.  Stahlteile, Verbindungen,
Verbindungsmittel

  6.1  Sämtliche zur Verwendung kommenden -
nicht einbetonierten - Stahlteile sind
  nach dem Schneiden, Schweißen, Bohren
mit einem Korrosionsschutz durch
  Feuerverzinken zu versehen.
Werden anderweitige oder zusätzliche
Korrosionsschutzmaßnahmen verlangt,
so sind diese in gesonderten Positionen ausgeschrieben.

  6.2  Schweißarbeiten dürfen nur von
Betrieben ausgeführt werden, die den
  erforderlichen Eignungsnachweis nach
DIN 68800-7 zum Schweißen erbracht
haben.

        7.  Verankerung, Lager

  7.1  Vor Beginn der Montage sind die
bauseitigen Auflagerflächen,
  Aussparungen oder einbetonierten
Ankerteile auf Übereinstimmung mit den
Plänen zu überprüfen.
  Mängel sind der Bauleitung mitzuteilen.

  7.2  Für statisch beanspruchte
Dübelverankerungen in Betonbauteilen und für
  Lager dürfen grundsätzlich nur
bauaufsichtlich zugelassene Produkte
  verwendet werden.

        8.  Montage der Holzkonstruktion

  8.1  Alle zur Montage erforderlichen
Arbeits- und Schutzgerüste müssen den
  Unfallversicherungsvorschriften und der
DIN 19340 entsprechen.
  Soweit unter dem Titel
Baustelleneinrichtung hierfür keine zusätzliche
Position
  genannt ist, werden diese Gerüste nicht
gesondert vergütet. Die Wahl der
  Gerüste ist dem Bieter freigestellt.

  8.2  Die Zufahrtsmöglichkeit für einen
Mobilkran und die Befahrbarkeit der Bodenplatten mit Hubgeräten kann, sofern in der
Ausschreibung nicht  besonders erwähnt, vom
Bieter vorausgesetzt werden.
  Werden bei der Montage Stahlbetondecken
oder Bodenplatten mit schweren
Montagegeräten befahren, sind die Lasten durch
geeignete Maßnahmen zu  verteilen.
  Von Seiten des Auftraggebers werden für
Montagezwecke keine zusätzlichen
Maßnahmen getroffen.

  8.3  Während des Aufrichtens sind geeignete
Montageverbände und
  erforderlichenfalls
Montageverankerungen einzubauen. Insbesondere ist die
  Konstruktion während der gesamten
Bauzeit ausreichend und eigenverantwortlich gegen Sturm o.ä. zu verankern.

  8.4  Auf Verlangen der Bauleitung ist vom AN
ein detailierter Montageplan
  vorzulegen.

        9.  Toleranzen

  Für die einzelnen Bauteile gelten,
sofern nicht ausdrücklich Abweichendes ver
  einbart wird, die zulässigen Maßabweichungen (
Toleranzen) der Norm
  DIN 18 201, 18 202 und 18 203-3 in der
jeweils neuesten Ausgabe.

        10.  Aufmaß und Abrechnung

  Die im Leistungsverzeichnis enthaltenen
Leistungsbeschreibungen sind
  getrennt nach:

        - Baustelleneinrichtung
        - Liefern von BS-Holz
        - Abbinden und Aufstellen oder Verlegen
        - Holzschutz und
Oberflächenbehandlungen
        - Verbindungsmittel

  Aufmaß und Abrechnung der Bauleistungen
erfolgen nach DIN 18 334,  Abschnitt 5,
sofern im folgenden nichts Abweichendes festgelegt ist.
  Die Angebotspreise schließen die
Lieferung der notwendigen Stoffe und
Bauteile und alle Nebenleistungen mit ein.
Die Abrechnung erfolgt nach den tatsächlich eingebauten
Massen und Stück.  Als Grundlage hierzu
dienen die in den Konstruktionsplänen angegebenen
  Ab  messungen.
  Verschnitt und / oder Hobelverlust
werden nicht vergütet.
  Sämtliche Angaben der Massen der
Leistungsbeschreibung sind für die
Abrechnung nicht bindend.

  Brettschichtholz = Träger, Unterzüge,
Stützen:
        - Lieferung von Brettschichtholz nach
Raummaß (m³),
  oder nach Einzelteilen (Stück),
        - Abbinden und Aufstellen oder Verlegen
wird nach Längenmaß (m)
  oder Stücken abgerechnet.

  Stahlteile für Anschlüsse und
Verbindungen

  werden nach Gewicht und nach
Schwierigkeitsgrad E 1-5, VE 1-3 und V 1-4
  gemäß beiliegender Tabelle, nach DIN 18360 (
Metallbau, Schlosserarbeiten)
abgerechnet.
  Es ist zu beachten, daß für die unter
Schwierigkeitsgrad VE bzw. V (verschweißte Stahlteile) abgerechneten Stahlteilen, die
Summe der Flächen der  Einzelbleche
ermittelt wird.
  Verbindungsmittel

  Stabdübel, Paßbolzen, Nägel und
Schrauben werden hinsichtlich Durchmesser
  und Einzellängen in sinnvollen Gruppen
zusammengefaßt und nach Gewicht
  (kg) abgerechnet.

  Stahlblechformteile, Metalldübel,
Spannschlösser, Ankerschienen etc. werden
  nach Stück bzw. lfm vergütet.

#### Titel 01.02 BAUSTELLENEINRICHTUNG

**01.02.0010 Einrichten, Vorhalten und Räumen**
Einrichten und Räumen der Baustelle,
Vorhalten der Baustelleneinrichtung für
sämtliche in der Leistungsbeschreibung
aufgeführten Leistungen.
Menge: 1,000 psch

**01.02.0020 Besondere Leistungen Hilfsmittel und Maßnahmen**
Zulage zur Baustelleneinrichtung,
für alle Hilfsmittel und Maßnahmen, die für die
Montage und für eine ausreichende
Windsicherung im Bauzustand notwendig
sind. (Ein umlaufendes Arbeitsgerüst an der
Wandaußenseite wird bauseits zur Verfügung
gestellt.)
Menge: 1,000 psch

**01.02.0030 Besondere Leistungen Planenabdeckung**
Zulage zur Baustelleneinrichtung,
für das Vorhalten und Abdecken der später
sichtbaren Konstruktionsteile (auch im
eingebauten Zustand während der Bauphase)
mit einer geeigneten Planenabdeckung.
Menge: 1,000 psch

**01.02.0040 Besondere Leistungen für Ausführungs- u. Detailzeichnungen**
Zulage  für das Anfertigen prüffähiger
Ausführungs- und Detailzeichnungen
der Tragkonstruktion, die vom
Auftragnehmer zur bautechnischen
Prüfung vorgelegt werden müssen.
Menge: 1,000 psch

**01.02.0050 Besondere Leistungen für Detailzeichnungen**
Zulage für das Anfertigen von
Ausführungs- und Detailzeichnungen
der Fassade, .......,
die vom Auftragnehmer den Planern zur
Prüfung und Freigabe vorgelegt werden müssen.
Menge: 1,000 psch

#### Titel 01.03 LIEFERN VON BS - HOLZ

**01.03.0020 BS-Holz, Fichte, BS ???**
Liefern von Brettschichtholz,
nach DIN 1052-1 und DIN 1052-1/A1,
??? extreme klimatische
Wechselbeanspruchung,
Fichte,
parallelgurtig, gerade,
Festigkeitsklasse BS ???,
Verklebung/Verleimung mit ???
oder gleichwertig,
Oberfläche in ???
in Abmessungen nach beigelegter Holzliste,
Abrechnung nach Aufmaß.
Menge: 0,000 m³

**01.03.0100 BS-Holz, Fichte, BS ???**
Liefern von Brettschichtholz,
nach DIN 1052-1 und DIN 1052-1/A1,
??? extreme klimatische
Wechselbeanspruchung,
Fichte,
parallelgurtig, gerade,
Festigkeitsklasse BS ???
Verklebung/Verleimung mit ???
oder gleichwertig,
Oberfläche in ???
Abrechnung nach Aufmaß.
Menge: 0,000 m³

**01.03.0110 Breite ??? bis ??? cm**
Höhe über ??? bis ??? cm,
Einzellänge über ??? bis ??? m.
Menge: 0,000 m³

**01.03.0120 Breite ??? bis ??? cm**
Liefern von Brettschichholz,
nach DIN 1052 und DIN 1052-1/A1,
??? extreme klimatische Wechselbeanspruchung,
(Außenbauteil mit Schlagregenbeanspruchung),
Fichte,
parallelgurtig, gerade,
Festigkeitsklasse BS ???,
Verleimung mit ?????,
oder gleichwertig,
Oberfläche in ?????,
Abrechnung nach  Aufmaß.
Menge: 0,000 m³

**01.03.0151 BS-Holz, Fichte, BS ???, Rundquerschnitt**
Liefern von Brettschichtholz,
nach DIN 1052-1 und DIN 1052-1/A1,
??? extreme klimatische
Wechselbeanspruchung,
Fichte,
Querschnitt rund abgedreht,
Durchmesser d = ??? cm,
Festigkeitsklasse BS ???,
Verklebung/Verleimung mit ???
oder gleichwertig,
Oberfläche in ???.
(Abrechnung des umschriebenen Rechtecks)
Menge: 0,000 m³

**01.03.0152 BS-Holz, Fichte, BS ???, profiliert**
Liefern von Brettschichtholz,
nach DIN 1052-1 und DIN 1052-1/A1,
??? extreme klimatische
Wechselbeanspruchung,
Fichte,
Querschnitt profiliert als ???,
Durchmesser d = ??? cm,
Festigkeitsklasse BS ???,
Verklebung/Verleimung mit ???
oder gleichwertig,
Oberfläche in ???.
(Abrechnung des umschriebenen Rechtecks)
Menge: 0,000 m³

**01.03.0153 BS-Holz, Fichte, BS ???, zusammengesetzt**
Liefern von Brettschichtholz,
nach DIN 1052-1 und DIN 1052-1/A1,
??? extreme klimatische
Wechselbeanspruchung,
Fichte,
als zusammengesetzter Querschnitt,
als Doppel-T- profil mit
Gurtabmessungen 2 x ??? / ??? cm,
Stegabmessungen ??? / ??? cm,
Festigkeitsklasse BS ???,
Verklebung mit ???
oder gleichwertig,
Oberfläche in ???.
(Abrechnung des umschriebenen Rechtecks)
Menge: 0,000 m³

**01.03.0160 Mehrpreis für Überhöhung**
Mehrpreis für Überhöhung bis I/200
bei einzelnen Abmessungen.
Menge: 0,000 lfm

**01.03.0180 Parallelträger, BS ???**
Liefern von Holzbauträgern,
aus Brettschichtholz,
nach DIN 1052-1 und DIN 1052-1/A1,
als Vollwandträger,
??? extreme klimatische
Wechselbeanspruchung,
Fichte,
parallelgurtig, gerade,
mit parabelförmiger Überhöhung f = ??? cm,
Festigkeitsklasse BS ???,
Verklebung/Verleimung mit ???
oder gleichwertig,
Oberfläche in ???,
Breite ??? cm,
Höhe ??? cm,
Einzellänge ??? m.
Menge: 0,000 Stck

**01.03.0200 Satteldachträger, BS ???**
Liefern von Holzbauträgern,
aus Brettschichtholz,
nach DIN 1052-1 und DIN 1052-1/A1,
als Satteldachträger
??? extreme klimatische
Wechselbeanspruchung,
Fichte,
gemäß beiliegender Systemskizze,
mit geneigter Unterkante,
Dachneigung DN = ??? Grad,
Festigkeitsklasse BS ???,
Verklebung/Verleimung mit ???
oder gleichwertig,
Oberfläche in ???,
aufgesattelter First mit Trockenfuge,
mit ??? eingeleimten Gewindestangen M ???
im Firstbereich oder gleichwertiger
Querzugsicherung,
aufgeleimten Keilen am Auflager oder
Waageschnitt,
Krümmungsradius R = ??? m,
Breite ??? cm,
Binderhöhe h1 = ???,
Binderhöhe am First hm = ??? cm,
Binderhöhe am Auflager ha = ??? cm,
Spannweite L = ??? m,
Gesamtlänge  ??? m.
Menge: 0,000 Stck

**01.03.0220 Unterspannter Träger, BS ???**
Liefern von Holzbauträgern,
aus Brettschichtholz,
nach DIN 1052-1 und DIN 1052-1/A1,
als stahlunterspannte Träger,
??? extreme klimatische
Wechselbeanspruchung,
Fichte,
Festigkeitsklasse BS ???,
Verklebung/Verleimung mit ???,
Oberfläche in ???,
Dachneigung DN = ??? Grad,
Systemabmessungen gemäß
beiliegender Skizze,
Obergurt ??? cm, gerade, parallel,
parabelförmig überhöht f = ??? cm,
Pfosten ??? cm,
Ausführung der Anschlüsse nach
beiliegenden Detailskizzen,  Stahlunterspannung aus
Rundstahl,
feuerverzinkt.
Stahlsorte DIN 10027-1 S 355 JR
(St 52-3), Stabenden mit Anschweißlaschen, einschl. zugeh. Spannschlösser
(DIN 1478),
Stabdurchmesser d =  ??? mm.
Menge: 0,000 Stck

**01.03.0231 gekrümmter Träger, BS ???**
Liefern von Holzbauträgern,
aus Brettschichtholz,
nach DIN 1052-1 und DIN 1052-1/A1,
als gekrümmter Träger,
??? extreme klimatische
Wechselbeanspruchung,
Fichte,
Festigkeitsklasse BS ???,
Verklebung/Verleimung mit ???
oder gleichwertig,
Oberfläche in ???,
Querschnitt ??? / ??? cm,
Systemlänge ??? m
Krümmungsradius ??? m.
Menge: 0,000 Stck

**01.03.0241 Rahmentragwerk, BS ???**
Liefern von Holzbauträgern,
aus Brettschichtholz,
nach DIN 1052-1 und DIN 1052-1/A1,
als Rahmentragwerk,
??? extreme klimatische
Wechselbeanspruchung,
Fichte,
Festigkeitsklasse BS ???
Verklebung mit ???
oder gleichwertig,
Oberfläche in ???,
Gesamtlänge L = ??? m,
Gesamthöhe H = ??? m,
Riegel ???, gerade, parallel,
Rahmenstiele ???,
Ausbildung der Rahmenecken durch
eingesetzte Zwischenstücke
mit Universalkeilzinkenstößen nach
DIN 68140 als Gehrungsstöße.
Menge: 0,000 Stck

**01.03.0251 Besondere Leistungen für statische Nachweise**
Zulage für das Anfertigen von
prüffähigen statischen Nachweisen, einschl.
der Ausführungs- und Detailzeichnungen
für o. g. vorgefertigte BS-Holz-Träger
bzw. -Konstruktionen
Menge: 1,000 psch

#### Titel 01.04 ABBINDEN und AUFSTELLEN oder VERLEGEN

**01.04.0010 Abbund, BS-Holz Dachtragwerk**
Abbinden und Aufstellen oder Verlegen
des Brettschichtholzes,
als Dachtragwerk.
Menge: 0,000 m

**01.04.0020 Abbund, BS-Holz EG-Decke**
Abbinden und Aufstellen oder Verlegen
des Brettschichtholzes,
als Erdgeschoßdecke.
Menge: 0,000 m

**01.04.0030 Abbund, BS-Holz, Stützen**
Abbinden und Aufstellen oder Verlegen
des Brettschichtholzes,
als Stütze.
Menge: 0,000 m

**01.04.0040 Besondere Leistungen Fase**
Zulage für das Fasen von Kanten,
??? / ??? mm.
Menge: 0,000 m

**01.04.0050 Besondere Leistungen Schrägschnitt**
Zulage für Querschnittsprofilierung,
Schrägschnitt als einseitige Abgratung in
Längsrichtung,
einschl. hobeln und schleifen.
Menge: 0,000 m

**01.04.0060 Besondere Leistungen Kehl- und Gratträger**
Zulage für Querschnittsprofilierung,
als Kehl- und Gratsparren.
Menge: 0,000 m

**01.04.0061 Besondere Leistungen Universalkeilzinkenstoß**
Zulage für die Ausbildung von Trägervollstößen
als Universalkeilzinkenstoß nach DIN 68140-2.
Menge: 1,000 Stck

**01.04.0062 Besondere Leistungen Gehrungsstoß**
Zulage für die Ausbildung von Rahmenecken
mit eingesetzten Zwischenstücken,
mit Universalkeilzinkenstöße nach DIN 68140-2,
als Gehrungsstöße.
Menge: 1,000 Stck

**01.04.0063 Trägerdurchbrüche**
Zulage für die Herstellung von Durchbrüchen
in den BS-Holz-Trägern,
d = ??? mm,
mit beidseitiger Verstärkung durch aufgeleimte
Bau-Furniersperrhölzer nach DIN 68705-5, Klasse 100,
t = ??? mm,
in Abmessungen und Anordnung nach DIN 1052-1, Bild 9.
Menge: 1,000 Stck

**01.04.0064 Abdeckung der Verbindungsmittel**
Abdecken von Bolzen und Stabdübelanschlüssen
mit Holzscheiben bzw. Holzpfropfen, t = ??? mm.
Menge: 1,000 Stck

**01.04.0070 Montage Parallelträger**
Verlegen/Montieren der vorgefertigten
und abgebundenen Parallelträger
aus Brettschichtholz.
Menge: 0,000 Stck

**01.04.0080 Montage Satteldachträger**
Verlegen/Montieren der vorgefertigten
und abgebundenen Satteldachträger
als Brettschichtholz.
Menge: 0,000 Stck

**01.04.0090 Montage unterspannter Träger**
Verlegen/Montieren der vorgefertigten
und abgebundenen unterspannten Träger
aus Brettschichtholz.
Menge: 0,000 Stck

**01.04.0100 Besondere Leistungen für direkt eingespannte Stützen**
Ausbildung von
eingespannten BS-Holz-Stützen,
durch Verguß in Stahlbetonfundamenten,
gemäß der allgemeinen
bauaufsichtlichen Zulassung Z-9.1-136,
einschließlich aller in der Zulassung genannten
Beschichtungs- und Schutzmaßnahmen,
dem Abnahmeprüfzeugnis A nach DIN EN 10204,
sowie dem Verguß gemäß DIN 1045.
Menge: 0,000 Stck

#### Titel 01.05 HOLZSCHUTZ UND OBERFLÄCHENBEHANDLUNG

**01.05.0010 Vorbeugender chemischer Holzschutz, lv,P**
Vorbeugender chemischer Holzschutz
nach DIN 68800-3,
der vorbeschriebenen BS-Hölzer,
Gefährdungsklasse 2, Prüfprädikat lv, P
als Grundimprägnierung, lösemittelhaltig
farblos,
Auftragsmenge nach Angabe des Herstellers
bzw. der allgemeinen bauaufsichtlichen Zulassung.
Menge: 0,000 m²

**01.05.0020 Vorbeugender chemischer Holzschutz, lv,P,W**
Vorbeugender chemischer Holzschutz
nach DIN 68800-3,
der vorbeschriebenen BS-Hölzer,
Gefährdungsklasse 3, Prüfprädikat lv, P,W
als Grundimprägnierung, lösemittelhaltig
Farbe ..............
Hersteller/Typ...............
oder gleichwertiger Art,
Auftragsmenge nach Angabe des Herstellers
bzw. der allgemeinen bauaufsichtlichen Zulassung.
Menge: 0,000 m²

**01.05.0030 Oberflächenbehandlung, Beschichtung, innen**
Oberflächenbehandlung
der sichtbar bleibenden BS-Holz-Bauteile,
Beschichtung als Oberflächenschutz, innen,
ohne biozide Wirkstoffe, auf Wasserbasis,
als Zwischen- und Deckbeschichtung,
Oberfläche matt,
Farbe lasierend, nach Musterkarte,
Hersteller/Typ ..................
oder gleichwertiger Art.
Menge: 0,000 m²

**01.05.0040 Oberflächenbehandlung, Beschichtung, außen**
Oberflächenbehandlung
der sichtbar bleibenden BS-Holz-Bauteile,
Beschichtung als Oberflächenschutz, außen,
ohne biozide Wirkstoffe,
Lösungsmittelanteil kleiner gleich 15%,
als Zwischenbeschichtung, Deckbeschichtung durch AG,
Oberfläche matt,
farblos,
Hersteller/Typ ..................
oder gleichwertiger Art.
Menge: 0,000 m²

**01.05.0050 Oberflächenbehandlung, Brandschutzbeschichtung, B1**
Oberflächenbehandlung
der sichtbar bleibenden BS-Holz-Bauteile,
Beschichtung als schaumschichtbildende
Brandschutzbeschichtung,
zur Verbesserung der Baustoffklasse nach DIN 4102
von B2 (normalentflammbar) nach B1 (schwerentflammbar)
mit allgemeiner bauaufsichtlichen Zulassung für die
Innenanwendung,
Oberfläche matt,
transparent,
Beschichtungsaufbau und Auftragsmenge nach Angabe des
Herstellers
bzw. der allgemeinen bauaufsichtlichen Zulassung,

Hersteller/Typ ..................
oder gleichwertiger Art.
Menge: 0,000 m²

**01.05.0060 Besondere Leistungen für Hirnholzversiegelungen**
Holzendversiegelung
an den frei bewitterten Trägerenden,
mit einer wetterbeständigen Kunststoff-Dispersion,
Fabr. ??? oder gleichwertig,
gemäß Merkblatt des Herstellers
in 2 - 3 Anstrichen aufbringen.
Menge: 0,000 Stck

#### Titel 01.06 VERBINDUNGSMITTEL

**01.06.0130 Baustahlteile S ??? ???, Zn ???,**
Baustahlteile für Anschlüsse und
Verankerungen,
Stahlsorte DIN 10027-1 S ??? ??? (St 37-2)
feuerverzinkt,
nach DIN 1052-2, Tabelle 1,
Zinkauflage ???  g / m².
Menge: 0,000 kg

**01.06.0140 E ???, t = ??? - ??? mm**
Blechdicken ??? - ??? mm,
Schwierigkeitsgrad nach
Tabelle im Anhang: E ???
Menge: 0,000 kg

**01.06.0150 VE ???, t = ??? - ??? mm**
Blechdicken ??? - ??? mm,
Schwierigkeitsgrad nach
Tabelle im Anhang: VE ???
Menge: 0,000 kg

**01.06.0160 V ???, t = ??? - ??? mm**
Blechdicken ??? - ??? mm,
Schwierigkeitsgrad nach
Tabelle im Anhang: V ???
Menge: 0,000 kg

**01.06.0165 Baustahlteile ???**
Baustahlteile für Anschlüsse und
Verankerungen,
aus nichtrostendem Stahl
nach DIN 17 440 Werkstoffnr. 1.4571
Festigkeitsklasse E ??? (St???).

**01.06.0167 E ???, t = ??? - ??? mm**
Blechdicken ??? - ??? mm,
Schwierigkeitsgrad nach
Tabelle im Anhang: E ???
Menge: 0,000 kg

**01.06.0168 V ???, t = ??? - ??? mm**
Blechdicken ??? - ??? mm,
Schwierigkeitsgrad nach
Tabelle im Anhang: V ???
Menge: 0,000 kg

**01.06.0169 VE ???, t = ??? - ??? mm**
Blechdicken ??? - ??? mm,
Schwierigkeitsgrad nach
Tabelle im Anhang: VE ???
Menge: 0,000 kg

**01.06.0169.5 Baustahlteile ???, korrosionsgeschützt**
Baustahlteile für Anschlüsse und Verankerungen
Stahlsorte DIN 10027-1 S ??? (St 37-2),
korrosionsgeschütz nach DIN 55928,
Abrechnung nach DIN 18360.

**01.06.0169.7 V ???, t = ???-??? mm**
Blechdicke ??? - ???mm,
Schwierigkeitsgrad nach
Tabelle im Anhang: V ???
Menge: 0,000 kg

**01.06.0170 Walzprofile, feuerverzinkt**
Konstruktionsteil aus Walzprofilen,
für Pfetten, Träger und Stützen,
einschl. angeschweißtere Kopfplatten, Steifen etc.
Stahlsorte  DIN 10027-1 S ??? ??? (St 37-2),
feuerverzinkt nach DIN 1052-2, Tabelle 1,
Zinkauflage ??? g/m2.
Menge: 1,000 kg

**01.06.0180 Besondere Leistungen F 30-Beschichtungen**
Zulage zu oben genannten Baustahlteilen,
für die Ausführung mit einem dämmschichtbildenden Brandschutzanstrich (F 30) mit allgemeiner
bauaufsichtlicher Zulassung Z-???
Ausführung im fertigen Bauwerk,
Menge: 0,000 kg

**01.06.0190 der ebenen und verschweißten Stahlteile**
Menge: 0,000 m²

**01.06.0200 der Rundstähle d > 27 mm**
Menge: 0,000 m²

**01.06.0220 Zugstäbe S ??? ??? d = ??? mm**
Zugstäbe aus Rundstahl,
für Verbände der Dachkonstruktion,
Stahlsorte DIN 10027-1 S ??? ??? (St 52-3),
Stabenden mit eingeschnittenen
Gewindestücken (Rechts- bzw. Linksgewinde)
feuerverzinkt nach DIN 1052-2, Tabelle 1
Durchmesser: ??? mm
Längen bis ??? mm
liefern und montieren.
Menge: 0,000 Stck

**01.06.0230 Spannschloß DIN 14 78 verzinkt**
Spannschloß geschlossen,
nach DIN 1478,
verzinkt,
Durchmesser: M ???
Menge: 0,000 Stck

**01.06.0240 Stabanker M ??? GGG 40.3**
Stabanker Fabr. ........ ,
aus Gußeisen mit Kugelgraphit GGG 40.3,
mit Links- bzw. Rechtsgewinde,
incl. Bolzen und Sicherungsringe,
mit geprüfter Typenstatik,
für Zugstäbe M ???,
liefern und montieren.
Menge: 1,000 Stck

**01.06.0250 Stabdübel verzinkt**
Stabdübel aus Rundstahl,
nach DIN 1052-2,
beidseitig gefast,
verzinkt nach DIN 1052-2, Tabelle 1.

**01.06.0260 Durchmesser ??? - ??? mm**
Längen bis ??? - ??? mm.
Menge: 0,000 kg

**01.06.0270 Durchmesser ??? - ??? mm**
Längen bis ??? - ??? mm.
Menge: 0,000 kg

**01.06.0290 Paßbolzen verzinkt**
Pabolzen aus Rundstahl
nach DIN 1052-2,
mit beidseitigen Muttern und Scheiben,
verzinkt nach DIN 1052-2, Tabelle 1.

**01.06.0300 Durchmesser ??? - ??? mm**
Längen bis ??? - ??? mm.
Menge: 0,000 kg

**01.06.0310 Durchmesser ??? - ??? mm**
Längen bis ??? - ??? mm.
Menge: 0,000 kg

**01.06.0330 Paßbolzen aus Edelstahl**
Pabolzen aus Rundstahl
nach DIN 1052-2,
mit beidseitigen Muttern und Scheiben,
aus nichtrostendem Stahl
nach DIN 17440, Werkstoffnr. 1.4571
Festigkeitsklasse E 225.

**01.06.0340 Durchmesser ??? - ??? mm**
Längen ??? - ??? mm
Menge: 0,000 kg

**01.06.0350 Durchmesser ??? - ??? mm**
Längen ??? - ??? mm
Menge: 0,000 kg

**01.06.0360 Dübel besonderer Bauart**
Dübel besonderer Bauart,
nach DIN 1052-2, Tabelle 1,
zweiseitig.

**01.06.0370 Ringkeildübel, A**
Ringkeildübel, Dübeltyp A (früher "Appel"),
Durchmesser ??? mm
Menge: 0,000 Stck

**01.06.0375 Einpreßdübel C**
Dübeltyp C (früher Bulldog),
Durchmesser ??? mm.
Menge: 0,000 Stck

**01.06.0380 Einpreßdübel D**
Einpreßdübel, Dübeltyp D (früher Geka),
Durchmesser ??? mm.
Menge: 0,000 Stck

**01.06.0400 Bolzen M ??? x ??? verzinkt**
Bolzen für Bolzenverbindungen und Dübelverbindungen,
nach DIN 1052-2,
einschl. zugehöriger Unterlegscheiben,
verzinkt.
Durchmesser  : ??? mm
Längen  bis  ??? mm
Menge: 0,000 St

**01.06.0401 Durchmesser ??? - ??? mm**
Längen bis ??? - ??? mm.
Menge: 0,000 kg

**01.06.0403 Durchmesser ??? - ??? mm**
Längen bis ??? - ??? mm.
Menge: 0,000 kg

**01.06.0410 Formstück mit Quergewinde für Hirnholzanschluß**
Rundes Formstück mit Quergewinde und Bolzen
nach DIN 1052-2, 4.3.2
("Simplex"-Holzverbinder),
für Hirnholzanschluß,

Durchmesser des Bolzens : ??? mm
Durchmesser des Formstückes  : ??? mm
Länge des Formstückes  : ??? mm
Menge: 1,000 Stck

**01.06.0420 Gewindestangen M ??? verzinkt**
Gewindestange mit Mutter und Scheibe,
feuerverzinkt, nach DIN 1052-2, Tabelle 1,
M ??? -  ???,
Länge bis ca. ??? m.
Menge: 6,000 Stck

**01.06.0430 Gewindestangen, eingeleimt, ??? x ???**
Gewindestange mit Leimauslaßnut,
in Brettschichtholz einleimen,
Verleimung mit ???,
M ??? - ???,
Einzellänge bis ??? mm.
Menge: 1,000 Stck

**01.06.0431 Drahtstifte DIN 1151 Form B,**
bzw. Maschinenstifte DIN 1143-1,
aus verzinktem Stahl,
Nagellöcher vorgebohrt.
Menge: 0,000 St

**01.06.0433 ??? x ???**
Menge: 0,000 kg

**01.06.0434 ??? x ???**
Menge: 0,000 kg

**01.06.0436 Sondernägel DIN 1052-2,**
Tragfähigkeitsklasse  III
als Schraubnagel / Rillennagel,
verzinkt,
Nagellöcher vorgebohrt.
Menge: 0,000 St

**01.06.0437 ??? x ??? bis ??? x ???**
Menge: 0,000 kg

**01.06.0438 ??? x ??? bis ??? x ???**
Menge: 0,000 kg

**01.06.0440 Elastomerlager unbewehrt**
Elastomerlager unbewehrt mit allgemeiner
bauaufsichtlicher Zulassung,
für Lagerklasse 1 + 2,
z.B. SPEBA Serie 4500 - E oder gleichwertig,
Grundrißabmessungen:  ??? x ??? mm
Elastomerschichtdicke t:  ??? mm
Menge: 1,000 Stck

**01.06.0441 Holzverbinder als Balkenträger**
zum verdeckten Anschluß von Holzbalken,
feuerverzinkt,
(z.B. Bilo-Balkenverbinder, BMF-Balkenträger...)
einschließlich Befestigung mit Rillennägel und
Stabdübel,

Höhe ca. ??? mm
Modell mit ??? Stabdübeln.
Menge: 1,000 Stck

**01.06.0441.5 Balkenschuhe verzinkt**
Holznagelverbinder aus Stahlblechformteilen
einschließlich zugehöriger Sondernägel,
Balkenschuh mit bauaufsichtlicher Zulassung,
verzinkt,
Abmessungen der Grundform: ???
Menge: 0,000 Stck

**01.06.0441.7 Winkelverbinder mit Rippenverstärkung verzinkt**
Holznagelverbinder aus Stahlblechformteilen
einschließlich zugehöriger Sondernägel,
Winkelverbinder mit Rippenverstärkung,
verzinkt,
TYP BMF ???
oder gleichwertig
Menge: 0,000 Stck

**01.06.0441.8 Lochblechstreifen**
Holznagelverbinder aus Stahlblech,
Lochbleche ??? x ??? -  ??? mm,
verzinkt,
einschl. zugehörige Sondernägel.
Menge: 0,000 Stck

**01.06.0442 zugzonentauglicher Verbundanker**
mit allgemeiner bauaufsichtlicher Zulassung,
verzinkt.

Durchmesser  : ??? mm
Setztiefe  : ??? mm
Fabrikat  : Upat multicone Verbundanker
oder gleichwertiges Fabrikat

(Die Einbauanweisungen des Herstellers sind genauestens
zu beachten)
Menge: 1,000 Stck

**01.06.0443 Expressanker**
mit allgemeiner bauaufsichtlicher Zulassung,
verzinkt,
Durchmesser M ???.

Fabr. ??? oder gleichwertig

(Die Einbauanweisungen des Herstellers sind genauestens
zu beachten)
Menge: 1,000 Stck
